# Allura Designbeläge
Leistungsbeschreibung (GAEB 90, DA81)
Vergabenummer: 1
Währung: EUR

## Allura Designbeläge
Datum: 08.01.20

### Bereich 1 Allura Dryback

**1.1 Allura 0.70**
Bodenbelag aus PVC, ohne Träger DIN EN ISO 10582,
heterogen,
Bindemittelgehalt Typ I,  Phthalatfrei,
Besonders emissionsarmer Bodenbelag gemäß Indoor Air
Comfort GOLD-Zertifizierung,
Einstufung DIN EN ISO 10874  Klasse 34 (gewerblicher
Bereich, sehr starke Beanspruchung),
antistatisch, Aufladungsspannung im Begehversuch DIN EN
1815 max. 2kV,
Trittschallverbesserungsmaß  EN ISO 10140-3  6 dB,
geeignet für Stuhlrollen DIN EN 12529 Typ W,
Brandverhaltensklasse DIN EN 13501-1  Bfl-s1,
Bewertungsgruppe Rutschgefahr R 10 gemäß BGR 181,
beständig gegen Chemikalien,

Art der Nutzung  geeignet für Warmwasser-
Fußbodenheizung,
Dicke  2,5 mm,
Nutzschichtdicke 0,70 mm, teilweise 2- oder 4-seitig
gefast,

1) in Planken, Plankenformat in cm x cm:  180 x 32; 150
x 28; 150 x 15; 120 x 20; 100 x 15; 50 x 15;

  90 x 15 (Fischgrät) mit Druckdesign, in
Holzoptik,

2) in Platten, Plattenformat in cm x cm:  50 x 50; 100
x 100

 mit Druckdesign, in Stein-, Beton oder Phantasieoptik,
teilweise Farbverlauf in der Planke,
einfarbige Kreise  40 cm geschnitten für den Einsatz
bei 50 x 50 cm Platten für Farbindividualisierungen
verfügbar,

Oberfläche geprägt, teilweise Dekorsynchron,

Wegen Farbkonzept Dessin  ......, Dessinnummer des
Belages eintragen

auf vollflächig gespachtelten Untergrund kleben,

Belag, Hersteller/Typ
 'Forbo Allura 0.70' oder gleichwertig,
Belag, Hersteller/Typ

'......................................................
'
vom Bieter einzutragen,
Klebstoff, Hersteller/Typ
'geeigneter Dispersionsklebstoff nach
Herstellerangabe',
Klebstoff, Hersteller/Typ
'...............'
vom Bieter einzutragen.
Abrechnungseinheit: m²

**1.2 Allura 0.55**
Bodenbelag aus PVC, ohne Träger DIN EN ISO 10582,
heterogen,
Bindemittelgehalt Typ I,  Phthalatfrei,
Besonders emissionsarmer Bodenbelag gemäß Indoor Air
Comfort GOLD-Zertifizierung,
Einstufung DIN EN ISO 10874  Klasse 33 (gewerblicher
Bereich, starke Beanspruchung),
antistatisch, Aufladungsspannung im Begehversuch DIN EN
1815 max. 2kV,
Trittschallverbesserungsmaß  EN ISO 10140-3  6 dB,
geeignet für Stuhlrollen DIN EN 12529 Typ W,
Brandverhaltensklasse DIN EN 13501-1  Bfl-s1,
Bewertungsgruppe Rutschgefahr R 10 gemäß BGR 181,
beständig gegen Chemikalien,

Art der Nutzung  geeignet für Warmwasser-
Fußbodenheizung,
Dicke  2,2 mm,
Nutzschichtdicke 0,55 mm, teilweise 2- oder 4-seitig
gefast,

1) in Planken, Plankenformat in cm x cm:  180 x 32; 150
x 28; 150 x 15; 120 x 20; 100 x 15; 50 x 15;

  90 x 15 (Fischgrät) mit Druckdesign, in
Holzoptik,

2) in Platten, Plattenformat in cm x cm:  50 x 50; 100
x 100

 mit Druckdesign, in Stein-, Beton oder Phantasieoptik,
teilweise Farbverlauf in der Planke,

Oberfläche geprägt, teilweise Dekorsynchron,

Wegen Farbkonzept Dessin  ......, Dessinnummer des
Belages eintragen

auf vollflächig gespachtelten Untergrund kleben,

Belag, Hersteller/Typ
 'Forbo Allura 0.55' oder gleichwertig,
Belag, Hersteller/Typ

'......................................................
'
vom Bieter einzutragen,
Klebstoff, Hersteller/Typ
'geeigneter Dispersionsklebstoff nach
Herstellerangabe',
Klebstoff, Hersteller/Typ
'...............'
vom Bieter einzutragen.
Abrechnungseinheit: m²

**1.3 Allura 0.40**
Bodenbelag aus PVC, ohne Träger DIN EN ISO 10582,
heterogen,
Bindemittelgehalt Typ I,  Phthalatfrei,
Besonders emissionsarmer Bodenbelag gemäß Indoor Air
Comfort GOLD-Zertifizierung,
Einstufung DIN EN ISO 10874  Klasse 32 (gewerblicher
Bereich, normale Beanspruchung),
antistatisch, Aufladungsspannung im Begehversuch DIN EN
1815 max. 2kV,
Trittschallverbesserungsmaß  EN ISO 10140-3  5 dB,
geeignet für Stuhlrollen DIN EN 12529 Typ W,
Brandverhaltensklasse DIN EN 13501-1  Bfl-s1,
Bewertungsgruppe Rutschgefahr R 10 gemäß BGR 181,
beständig gegen Chemikalien,

Art der Nutzung  geeignet für Warmwasser-
Fußbodenheizung,
Dicke  2,0 mm,
Nutzschichtdicke 0,40 mm, teilweise 2- oder 4-seitig
gefast,

1) in Planken, Plankenformat in cm x cm:  180 x 32; 150
x 28; 120 x 20; 100 x 15; mit Druckdesign, in
Holzoptik,

2) in Platten, Plattenformat in cm x cm:  50 x 50;  mit
Druckdesign, in Stein-, Beton oder Phantasieoptik,
teilweise Farbverlauf in der Planke,
Oberfläche geprägt, teilweise Dekorsynchron,

Wegen Farbkonzept Dessin  ......, Dessinnummer des
Belages eintragen

auf vollflächig gespachtelten Untergrund kleben,

Belag, Hersteller/Typ
 'Forbo Allura 0.40' oder gleichwertig,
Belag, Hersteller/Typ

'......................................................
'
vom Bieter einzutragen,
Klebstoff, Hersteller/Typ
'geeigneter Dispersionsklebstoff nach
Herstellerangabe',
Klebstoff, Hersteller/Typ
'...............'
vom Bieter einzutragen.
Abrechnungseinheit: m²

### Bereich 2 Allura Flex

*Hinweis*
Selbstliegender Akustik-Designbodenbelag aus Vinyl

**2.1 Allura Flex 1.00**
Bodenbelag aus PVC, Unterschicht Trittschallrücken aus
PVC-Schaumstoff DIN EN 651,
heterogene Oberschicht, Phthalatfrei,
Besonders emissionsarmer Bodenbelag gemäß Indoor Air
Comfort GOLD-Zertifizierung,
Einstufung DIN EN ISO 10874  Klasse 34 (gewerblicher
Bereich, sehr starke Beanspruchung),
antistatisch, Aufladungsspannung im Begehversuch DIN EN
1815 max. 2kV,
Trittschallverbesserungsmaß  EN ISO 10140-3  14 dB,
geeignet für Stuhlrollen DIN EN 12529 Typ W,
Brandverhaltensklasse DIN EN 13501-1  Bfl-s1,
Bewertungsgruppe Rutschgefahr R 10 gemäß BGR 181,

Art der Nutzung  geeignet für Warmwasser-
Fußbodenheizung,
Dicke  5,0 mm,
Nutzschichtdicke 1,00 mm, teilweise 2- oder 4-seitig
gefast,

1) in Planken, Plankenformat in cm x cm:  150 x 28; 120
x 20; 100 x 20;

  120 x 20 (Fischgrät) mit Druckdesign, in
Holzoptik,

2) in Platten, Plattenformat in cm x cm:  50 x 50; 100
x 100

  mit Druckdesign, in Stein-, Beton oder
Phantasieoptik,
teilweise Farbverlauf in der Planke,

Oberfläche geprägt, teilweise Dekorsynchron,

Wegen Farbkonzept Dessin  ......, Dessinnummer des
Belages eintragen

auf vollflächig gespachtelten Untergrund haftfixieren,
Belag, Hersteller/Typ
 'Forbo Allura Flex 1.00' oder gleichwertig,
Belag, Hersteller/Typ

'......................................................
'
vom Bieter einzutragen,
Fixierung, Hersteller/Typ
'geeignete Dispersionsfixierung nach Herstellerangabe',
Klebstoff, Hersteller/Typ
'...............'
vom Bieter einzutragen.
Abrechnungseinheit: m²

**2.2 Allura Flex 0.55**
Bodenbelag aus PVC, Unterschicht Trittschallrücken aus
PVC-Schaumstoff DIN EN 651,
heterogene Oberschicht, Phthalatfrei,
Besonders emissionsarmer Bodenbelag gemäß Indoor Air
Comfort GOLD-Zertifizierung,
Einstufung DIN EN ISO 10874  Klasse 33 (gewerblicher
Bereich, starke Beanspruchung),
antistatisch, Aufladungsspannung im Begehversuch DIN EN
1815 max. 2kV,
Trittschallverbesserungsmaß  EN ISO 10140-3  14 dB,
geeignet für Stuhlrollen DIN EN 12529 Typ W,
Brandverhaltensklasse DIN EN 13501-1  Bfl-s1,
Bewertungsgruppe Rutschgefahr R 10 gemäß BGR 181,

Art der Nutzung  geeignet für Warmwasser-
Fußbodenheizung,
Dicke  5,0 mm,
Nutzschichtdicke 0,55 mm, teilweise 2- oder 4-seitig
gefast,

1) in Planken, Plankenformat in cm x cm:  150 x 28; 120
x 20; 100 x 20;

  120 x 20 (Fischgrät) mit Druckdesign, in
Holzoptik,

2) in Platten, Plattenformat in cm x cm:  50 x 50; 100
x 100

  mit Druckdesign, in Stein-, Beton oder
Phantasieoptik,
teilweise Farbverlauf in der Planke,

Oberfläche geprägt, teilweise Dekorsynchron,

Wegen Farbkonzept Dessin  ......, Dessinnummer des
Belages eintragen

auf vollflächig gespachtelten Untergrund haftfixieren,
Belag, Hersteller/Typ
 'Forbo Allura Flex 0.55' oder gleichwertig,
Belag, Hersteller/Typ

'......................................................
'
vom Bieter einzutragen,
Fixierung, Hersteller/Typ
'geeignete Dispersionsfixierung nach Herstellerangabe',
Klebstoff, Hersteller/Typ
'...............'
vom Bieter einzutragen.
Abrechnungseinheit: m²

### Bereich 3 Allura Click

**3.1 Allura Click Pro**
Bodenbelag aus PVC, ohne Träger DIN EN ISO 10582,
Click-Designbodenbelag mit patentiertem
Verriegelungssystem, heterogen,  Bindemittelgehalt Typ
I,  Phthalatfrei,
Besonders emissionsarmer Bodenbelag gemäß Indoor Air
Comfort GOLD-Zertifizierung,
Einstufung DIN EN ISO 10874  Klasse 33 (gewerblicher
Bereich, starke Beanspruchung),
antistatisch, Aufladungsspannung im Begehversuch DIN EN
1815 max. 2kV,
Trittschallverbesserungsmaß  EN ISO 10140-3  7 dB,
Trittschallverbesserungsmaß  EN ISO 10140-3  15 dB,
im System mit Forbo Click Unterlagsmatte,
geeignet für Stuhlrollen DIN EN 12529 Typ W,
Brandverhaltensklasse DIN EN 13501-1  Bfl-s1,
Bewertungsgruppe Rutschgefahr R 10 gemäß BGR 181,

Art der Nutzung  geeignet für Warmwasser-
Fußbodenheizung,
Dicke  5,0 mm,
Nutzschichtdicke 0,55 mm, teilweise 4-seitig gefast,

1) in Planken, Plankenformat in cm x cm: 121,2 x 18,7;
150,5 x 23,7  mit Druckdesign, in Holzoptik,

2) in Platten, Plattenformat in cm x cm: 60 x 31,7 mit
Druckdesign, in Stein-, Beton oder Phantasieoptik,

Oberfläche geprägt, teilweise Dekorsynchron,

Wegen Farbkonzept Dessin  ......, Dessinnummer des
Belages eintragen

auf vollflächig gespachtelten Untergrund, mit Nut und
Feder verriegeln,

Belag, Hersteller/Typ
 'Forbo Allura Click Pro' oder gleichwertig,
Belag, Hersteller/Typ

'......................................................
'
vom Bieter einzutragen,

Abrechnungseinheit: m²

**3.2 Click-Unterlagsmatte**
Spezielle Antirutsch- und Akustikmatte für den Einsatz
unter Allura Click 0,40 mit dauerelastischen
Eigenschaften,
Dicke  1,5 mm,  Rollenbreite 1 m,  Rollenlänge 10 m,
Trittschallverbesserungsmaß  EN ISO 10140-3  im System
mit dem Bodenbelag Allura Click 0,55  15 dB,

Hersteller/Typ
 'Forbo Forbo Click Unterlagsmatte' oder gleichwertig,
Belag, Hersteller/Typ

'......................................................
'
vom Bieter einzutragen,
Abrechnungseinheit: m²

### Bereich 4 Allura Loose lay

**4.1 Allura Ease**
Bodenbelag aus PVC, ohne Träger DIN EN ISO 10582, zur
losen Verlegung auf fachgerecht vorbereiteten
Untergründen, heterogen,  Bindemittelgehalt Typ I,
Phthalatfrei,
Besonders emissionsarmer Bodenbelag gemäß Indoor Air
Comfort GOLD-Zertifizierung,
Einstufung DIN EN ISO 10874  Klasse 33 (gewerblicher
Bereich, starke Beanspruchung),
antistatisch, Aufladungsspannung im Begehversuch DIN EN
1815 max. 2kV,

Trittschallverbesserungsmaß  EN ISO 10140-3  7 dB,
geeignet für Stuhlrollen DIN EN 12529 Typ W,
Brandverhaltensklasse DIN EN 13501-1  Bfl-s1,
Bewertungsgruppe Rutschgefahr R 10 gemäß BGR 181,

Dicke  5,0 mm,
Nutzschichtdicke 0,70 mm, 4-seitig gefast,

1) in Planken, Plankenformat in cm x cm: 120 x 19  mit
Druckdesign, in Holzoptik,

2) in Platten, Plattenformat in cm x cm: 48 x 48  mit
Druckdesign, in Stein-, Beton oder Phantasieoptik,

Oberfläche geprägt,

Wegen Farbkonzept Dessin  ......, Dessinnummer des
Belages eintragen

auf fachgerecht vorbehandelten Untergrund, lose
verlegen,

Belag, Hersteller/Typ
 'Forbo Allura Ease' oder gleichwertig,
Belag, Hersteller/Typ

'......................................................
'
vom Bieter einzutragen,

Abrechnungseinheit: m²

**4.2 Allura Puzzle**
Bodenbelag aus PVC, ohne Träger DIN EN ISO 10582,
großformatige Platten mit Schwalbenschwanzverbindung,
zur losen Verlegung auf fachgerecht vorbereiteten
Untergründen,
heterogen,  Bindemittelgehalt Typ I,  Phthalatfrei,
Besonders emissionsarmer Bodenbelag gemäß Indoor Air
Comfort GOLD-Zertifizierung,
Einstufung DIN EN ISO 10874  Klasse 34 (gewerblicher
Bereich, sehr starke Beanspruchung),
antistatisch, Aufladungsspannung im Begehversuch DIN EN
1815 max. 2kV,

Trittschallverbesserungsmaß  EN ISO 10140-3  7 dB,
geeignet für Stuhlrollen DIN EN 12529 Typ W,
Brandverhaltensklasse DIN EN 13501-1  Bfl-s1,
Bewertungsgruppe Rutschgefahr R 10 gemäß BGR 181,

Dicke  5,0 mm,
Nutzschichtdicke 0,70 mm,
in Platten, Plattenformat in cm x cm: 96 x 96  mit
Druckdesign, in Holz- oder Steinoptik,

Oberfläche geprägt,

Wegen Farbkonzept Dessin  ......, Dessinnummer des
Belages eintragen

auf fachgerecht vorbehandelten Untergrund, lose
verlegen,

Belag, Hersteller/Typ
 'Forbo Allura Ease' oder gleichwertig,
Belag, Hersteller/Typ

'......................................................
'
vom Bieter einzutragen,

Abrechnungseinheit: m²

### Bereich 5 Enduro

**5.1 Enduro 0.30**
Bodenbelag aus PVC, ohne Träger DIN EN ISO 10582,
heterogen,
Bindemittelgehalt Typ I,  Phthalatfrei,
Einstufung DIN EN ISO 10874  Klasse 23 (Wohnbereich,
starke Beanspruchung),
Einstufung DIN EN ISO 10874  Klasse 31 (gewerblicher
Bereich, normale Beanspruchung),
antistatisch, Aufladungsspannung im Begehversuch DIN EN
1815 max. 2kV,
Trittschallverbesserungsmaß  EN ISO 10140-3  5 dB,
geeignet für Stuhlrollen DIN EN 12529 Typ W,
Brandverhaltensklasse DIN EN 13501-1  Bfl-s1,
Bewertungsgruppe Rutschgefahr R 10 gemäß BGR 181,
beständig gegen Chemikalien,

Dicke  2,0 mm,
Nutzschichtdicke 0,30 mm,

1) in Planken, Plankenformat in cm x cm: 121,9 x 17,8
mit Druckdesign, in Holzoptik,

2) in Platten, Plattenformat in cm x cm: 60,96 x 30,48
mit Druckdesign, in Steinoptik,

Oberfläche geprägt,

Wegen Farbkonzept Dessin  ......, Dessinnummer des
Belages eintragen

auf vollflächig gespachtelten Untergrund kleben,

Belag, Hersteller/Typ
 'Forbo Enduro' oder gleichwertig,
Belag, Hersteller/Typ

'......................................................
'
vom Bieter einzutragen,
Klebstoff, Hersteller/Typ
'geeigneter Dispersionsklebstoff nach
Herstellerangabe',
Klebstoff, Hersteller/Typ
'...............'
vom Bieter einzutragen.
Abrechnungseinheit: m²

**5.2 Enduro Click 0.30**
Bodenbelag aus PVC, ohne Träger DIN EN ISO 10582,
Click-Designbodenbelag mit patentiertem
Verriegelungssystem, heterogen,  Bindemittelgehalt Typ
I,  Phthalatfrei,
Planken, Platten 4-seitig gefast,
Einstufung DIN EN ISO 10874  Klasse 23 (Wohnbereich,
starke Beanspruchung),
antistatisch, Aufladungsspannung im Begehversuch DIN EN
1815 max. 2kV,
Trittschallverbesserungsmaß  EN ISO 10140-3  6 dB,
Trittschallverbesserungsmaß  EN ISO 10140-3  15 dB,
im System mit Forbo Click Unterlagsmatte,
geeignet für Stuhlrollen DIN EN 12529 Typ W,
Brandverhaltensklasse DIN EN 13501-1  Bfl-s1,
Bewertungsgruppe Rutschgefahr R 10 gemäß BGR 181,

Dicke  4,0 mm,
Nutzschichtdicke 0,30 mm,

1) in Platten, Plattenformat in cm x cm: 121,2 x 18,5
mit Druckdesign, in Holzoptik,
2) in Platten, Plattenformat in cm x cm: 61 x 30,5 mit
Druckdesign, in Betonoptik,

Oberfläche geprägt,

Wegen Farbkonzept Dessin  ......, Dessinnummer des
Belages eintragen

auf vollflächig gespachtelten Untergrund, mit Nut und
Feder verriegeln,

Belag, Hersteller/Typ
 'Forbo Enduro Click' oder gleichwertig,
Belag, Hersteller/Typ

'......................................................
'
vom Bieter einzutragen,

Spezielle Antirutsch- und Akustikmatte für den Einsatz
unter Enduro Click mit dauerelastischen Eigenschaften,
Dicke  1,5 mm,  Rollenbreite 1 m,  Rollenlänge 10 m,
Trittschallverbesserungsmaß  EN ISO 10140-3  im System
mit dem Bodenbelag Enduro Click  15 dB,

Hersteller/Typ
 'Forbo Forbo Click Unterlagsmatte' oder gleichwertig,
Belag, Hersteller/Typ

'......................................................
'
vom Bieter einzutragen,
Abrechnungseinheit: m²

USt %: 19,00
